# GNUE - PI MD (einschl. PI - Zentrale Dienste)
Angebotsaufforderung (GAEB DA XML 3.0, DA83)
Projekt: 9433100768
Währung: EUR
Auftraggeber: LB Bau- und Liegenschaftsmanagement Sachsen-Anhalt, Technisches Büro Magdeburg, Tessenowstraße 1, 39114 Magdeburg, Telefon 0391/ 88696-100
Erstellt mit: GXML Toolbox V3.3 R20210630, iTWO_64 V11.0.738, 13.03.2026

## MLB-0145 Los 10-1 Rohbau Spundwanadverkleidung
Datum: 13.03.2026

### Gewerk 1 LOS 7-4 ROHBAU NOTAUSFAHRT

*Hinweis: VORBEMERKUNGEN ALLGEMEIN GESAMTBAUMASSNAHME*
VORBEMERKUNGEN ALLGEMEIN GESAMTBAUMASSNAHME

1. Angaben zur Baumaßnahme
Bei der Baumaßnahme handelt es sich um die komplexe Herrichtung der Liegenschaft Polizeiinspektion Magdeburg in der Sternstraße 12 in Magdeburg zur Unterbringung der Polizei Sachsen-Anhalt und des PI Zentralen Dienstes
Die Baustelle befindet sich auf dem Gelände der Polizeiinspektion Magdeburg zwischen der Hallischen Straße im Norden, der Sternstraße im Osten und der Straße Am Buckauer Tor im Süden. Einige der Gebäude sind zum Zeitpunkt des Bauvorhabens im Betrieb der Polizeiinspektion inkl. des dazugehörigen Beschäftigten- und Besucherverkehrs.

*Hinweis: VORBEMERKUNGEN*
VORBEMERKUNGEN

1. Umbau Notausfahrt Hallische Straße
Die Baumaßnahmen an der Notausfahrt Hallische Straße im Bereich zwischen Haus B und Haus 4 umfassen den vollständigen Endausbau der Asphaltzufahrt.
Die vorhandenen Spundwände werden durch eine Betonvorsatzschale verstärkt und anschließend mit einer Lochblechverkleidung verkleidet. Auf den Spundwänden wird ein Pfahlkopfbalken aus Ortbeton hergestellt, auf dem ein Schutzzaun bzw. Geländer montiert wird.
Zur Sicherung und Regulierung der Zufahrt wird ein Schiebetor installiert.
2. Angaben zur Baustelle
Die Zufahrt zur Baustelle Notausfahrt Hallische Straße erfolgt über die Sternstraße. Die Anfahrt dorthin ist aus Nord-und Südrichtung möglich.
Die für die Ausführung der Leistungen des AN erforderliche Baustelleneinrichtung ist - soweit nicht in separaten Positionen des Leistungsverzeichnisses erfasst - im erforderlichen Umfang Leistungsbestandteil des AN und in die Einheitspreise einzukalkulieren.
Als Baustelleneinrichtungsfläche können durch den AG begrenzte Flächen zur Verfügung gestellt werden. Lagerflächen und BE-Flächen sind durch den AN mit der örtlichen Bauleitung abzustimmen und freigeben zu lassen.
Die Anschlüsse für Elektro und Wasser sowie die sanitären Anlagen werden bauseits durch die zentrale Baustelleneinrichtung (BE) des Auftraggebers zur Verfügung gestellt. Die Nutzung der Sanitäranlagen der zentralen BE des AG ist vorgesehen. Die Stellung eigener Sanitäranlagen durch den Auftragnehmer ist nicht zulässig.

Hebezeuge werden seitens des AG nicht gestellt und sind, wenn diese für die Erbringung der Leistung nötig sind, durch den AN zu stellen und in die Einheitspreise einzukalkulieren.

3. Hinweise zum Bauablauf
Dem Auftragnehmer wird zur Kalkulation ein Bauablaufplan, der die zeitlichen und technologischen Abhängigkeiten Gewerke übergreifend darstellt zur Verfügung gestellt. Gewerkspezifische Hinweise befinden sich in den Hinweistexten des Leistungsverzeichnisses.

4. Planunterlagen
Dem Auftragnehmer werden nach Auftragserteilung und in der weiteren Auftragsabwicklung alle für die Ausführung erforderlichen Pläne und sonstigen Unterlagen 1-fach in Papier sowie in digitaler Form (pdf-Format) zur Verfügung gestellt. Darüber hinausgehende Plott-, Druck- und Vervielfältigungskosten sind vom AN im erforderlichen Umfang einzukalkulieren.

*Hinweis: HINWEISE ROHBAUARBEITEN*
HINWEISE ROHBAUARBEITEN

Die nachfolgenden Rohbauarbeiten werden an der Notausfahrt benötigt.

Die Betonierarbeiten unterteilen sich in zwei Abschnitte wie folgt:

Abschnitt 1:
Herstellung Vorsatzschale über alle Wände und Stahlbetonwandergänzung
Abschnitt 2:
Herstellung Kopfbalken und die Abdeckung

Der Abruf der Leistungen, der in Summe in den nachfolgend beschriebenen Erd-, Rohbau-, BE- und Abbrucharbeiten ausgeschriebenen Positionen, unterteilt sich in diese vor beschriebene Abschnitte.

Als Transportwege stehen auf dem Gelände entsprechende befahrbare Flächen zur Verfügung. Der Antransport der Baustoffe des AN muss über die Straße Am Buckauer Tor erfolgen, die Ausfahrt kann über die Hallische Straße erfolgen, Abstimmung mit BÜ und AG dazu erforderlich.

Sämtliche ausgeschriebenen Teilleistungen der Gewerke in diesem Leistungsverzeichnisses werden zeitlich gestaffelt beginnen und dann im Zuge des Bauablaufes TBA - übergreifend parallel arbeiten.

Der AN muss für den Bereich des Gehweges Hallische Straße eine Aufgrabegenehmigung bei der Stadt und den TÖB einholen.

*Hinweis: ANLAGEN ZUM LEISTUNGSVERZEICHNIS*
ANLAGEN ZUM LEISTUNGSVERZEICHNIS

PDM-AUL-5-LAR-500-DE-AU00-1-F_Ausführungslageplan _Los Rohbau
PDM-AUL-5-LAR-500-DE-AU00-2-F_Baugrubenplan
PDM-DETAIL-AUL-5-LAR-500-DE-AU00-3-F_Ansichten
PDM-DETAIL-AUL-5-LAR-500-DE-AU00-4-F_Schnitte_1
PDM-DETAIL-AUL-5-LAR-500-DE-AU00-5-F_Schnitte_2
AUL-5-TWP-500-SL-AU00-1-FB_Notausfahrt_BA3_KB+VS
AUL-5-TWP-500-SL-AU00-2-FB_Notausfahrt_BA3_KB+VS
Darstellung Bauschild

*Hinweis: VORBEMERKUNGEN LEISTUNGSDOKUMENTATION*
VORBEMERKUNGEN LEISTUNGSDOKUMENTATION

Durch den Auftragnehmer ist nach Beendigung der
Arbeiten eine vollständige Leistungsdokumentation in
geordneter zweifacher Papierausführung und 2 Mal digital an die Bauleitung des AG zu übergeben. Zur Aufstellung der Dokumentation kann als Leitfaden die Dokumentationsstruktur des AG verwendet werden. Diese wird auf Wunsch zur Verfügung gestellt.

Den Unterlagen sind außer den ohnehin zu erbringenden
Nachweisen u.a. folgende Anlagen beizufügen:

- technische Merkblätter, bauausichtliche Zulassungen,
  Einbauanleitungen sämtlicher verwendeter
  Baumaterialien, Bausysteme oder Elemente
- mit Bezeichnung des Einbauortes
  ( wenn notwendig mit Zuweisung mit Grundriss)
- Wartungs bzw. Nutzungshinweise von Einbauten falls
  vorhanden
- Nachweise Güteprüfung und Überwachung
- Revisionspläne
- Eignungsnachweise
- Errichterbescheinigungen
- Fachunternehmererklärungen  zu den einzeln
  ausgeführten Gewerken.
- Werkplanungen/Ausführungsstatiken sofern vom
  Auftragnehmer erstellt.
- Kopie der Abnahmeprotokolle
- Kopie der Deckblätter der einzelnen Aufträge bzw.
  Auftragserweiterungen
- Werkplanung Fertigteile
- Entsorgungsnachweise
- Verdichtungsnachweise

*Hinweis: ALLGEMEINE VORBEMERKUNGEN STAHLBETONBAU*
ALLGEMEINE VORBEMERKUNGEN STAHLBETONBAU

Für die ausgeschriebenen Betonbauteile sind - soweit
nicht in gesonderten Positionen erfaßt - sämtliche
Eckausbildungen, freie Wandenden, Anschlüsse an andere
Betonbauteile etc. wenn nicht gesondert erwähnt in die Einheitspreise einzukalkulieren.

Die Bauteile Vorsatzschalen, Pfahlkopfbalken etc. sind einzeln ausgeschrieben und gemäß Leistungsverzeichnis abzurechnen.

*Hinweis: VORBEMERKUNGEN TOLERANZEN*
VORBEMERKUNGEN TOLERANZEN

Hinsichtlich der zulässigen Rohbautoleranzen für
Bauteile mit den Anforderungen Sichtbeton II und
Sichtbeton III ist folgendes zu beachten:

Die betreffenden Betonbauteile sind mit erhöhten
Anforderungen an die Toleranzen auszuführen.
Für die einzelnen Bauteile gelten folgende
Anforderungen:

Für Oberseiten der Bauteile (z. B. Oberseiten der Pfahlkopfbalken, Vorsatzschalen) gelten die Anforderungen gemäß DIN 18202, Tabelle 3, Zeile 2.

Für vertikale und untere horizontale Flächen (z. B. Ansichtsflächen der Ortbetonvorsatzschalen, Stirnflächen und Unterseiten von Pfahlkopfbalken) gelten die Anforderungen gemäß DIN 18202, Tabelle 3, Zeile 6.

Die hierfür erforderlichen Aufwendungen sind in die
Einheitspreise einzukalkulieren.

#### 1.01 ARBEITSVORBREITUNG

**1.01.10 Bauausführungsvermessung**
*** Pauschalposition
Bauausführungsvermessung

Übergeben wird vom AG die Achsabsteckung in Quer- und in Längsrichtung sowie ein Höhenfestpunkt.

Seitens des AN Rohbau sind folgende ergänzende Vermessungsleistungen zu erbringen:

- Absteckung / Einmessung aller Bauteile von den übergebenen Hauptachsen für das Objekt von objektnahen Festpunkten,
- Messungen zur erforderlichen Verdichtung des
Lage- und Höhenfestpunktfeldes
- Messungen zur Überprüfung und Sicherung von Fest-
und Achspunkten
- baubegleitende Absteckungen der geometriebestimmenden Bauwerkspunkte nach Lage und Höhe
- Messungen zur Erfassung von Bewegungen und Deformationen des zu erstellenden Objektes an konstruktiv
bedeutsamen Punkten
- Eigenüberwachungsmessungen
- fortlaufende Bestandserfassung während der Bauausführung als Grundlage für den Bestandsplan
Die Lagegenauigkeit im Bereich der zulässigen Toleranzen ist gemäß der gültigen Vorschriften z.B. DIN 18202 mit Protokoll und Zeichnung nachzuweisen.

Bei der Kalkulation der Vermessungsarbeiten sind alle notwendigen Hilfsmittel sowie eventuelle Unterbrechungen bei der Durchführung
der Messungen zu berücksichtigen.
Menge: 1,000 psch
DIN 276-06: 397

**1.01.20 Einholung der Tiefbau-Schachtgenehmigung**
*** Pauschalposition
Einholung der Tiefbau-Schachtgenehmigung für
den gesamten Bereich der Abbruch und Erdarbeiten
auf dem Baugelände einschließlich aller Gebühren und Nebenkosten.

Weiterhin ist eine Aufgrabegenehmigung bei der Stadt Magdeburg  und bei den TÖB durch den AN zu beantragen.

Der AG stellt keine Schachtscheine aus, sondern verweist auf den Leitungsbestandspläne.
Menge: 1,000 psch
DIN 276-06: 397

**1.01.30 Ausführung BII- Überwachung**
*** Pauschalposition
Ausführung der Stahlbetonarbeiten
mit  Überwachungsklasse 2
- Bauunternehmen muss im Rahmen der Eigenüberwachung über eine ständige Betonprüfstelle verfügen und
- Fremdüberwachung durch anerkannte Überwachungsstelle erforderlich und
- Personal mit erforderlichen Nachweisen
Menge: 1,000 psch
DIN 276-06: 397

**1.01.40 Erstellung Bauablaufplan**
*** Pauschalposition
Erstellung Bauablaufplan

Der AN hat vor Ausführungsbeginn einen detaillierten Bauablaufplan vorzulegen.
In diesem Terminplan sind Meilensteine für Teilleistungen  formuliert, die Gewerke übergreifend erforderlich sind.
Menge: 1,000 psch

#### 1.02 DOKUMENTATION

**1.02.10 Dokumentation**
*** Pauschalposition
Dokumentation
Auf Grundlage der VOB Teil C und der darin dem Fachgebiet zugeordneten DIN 18355 hat der Auftragnehmer die
im Inhaltsverzeichnis dieser LV-Pos. genannten Unterlagen nach Abschluss der vertraglich vereinbarten Arbeiten
und als Voraussetzung und als Grundlage für die bauordnungsrechtliche Abnahme sowie die VOB-Abnahme
folgende Dokumentationsunterlagen geordnet, vollständig sowie prüffähig zusammenzustellen und beim AG oder
dessen Vertreter nach Aufforderung innerhalb von 14 Tagen vorzulegen.

Revisionsunterlagen, mindestens jedoch 2-fach in Papier und 2-fach digital wie folgt:

FORM DER DOKUMENTATION
- Gesamtwerk, 2-fach in Papierform/ Revisionsordner (geordnet nach dem
folgenden ggf. erweiterten Inhaltsverzeichnis in einem Ordner pro Exemplar
zu übergeben)
- Gesamtwerk, 1-fach digital als Farbscan auf CD-ROM oder USB-Stick
- Gesamtwerk, 1-fach digital sämtliche Dateien einzeln, insbesondere
editierbare Dateien wie Beschreibungen, Tabellen, Pläne und Dokumente
auf CD-ROM oder USB-Stick zur weiteren Objektpflege

Redundanz- Informationen in den Beschreibungen sollen vermieden
werden. Beschreibungen ausführlich, nachvollziehbar und ggf. mit
grafischer Ergänzung. Werden Abkürzungen verwendet, sind sie aufzulisten
und zu erklären.

Übersteigt der Umfang der einzelnen Dokumentationen die Kapazität eines
Ordners pro Gewerk bzw. Anlage, so sind die Kapitel entsprechend in
mehrere Ordner zu verteilen. Jeder Ordner ist am Rücken mit den
entsprechenden Kapiteln zu bezeichnen.
Der Umfang der fachlichen Ordnerinhalte ist dem folgenden Minimal-
Inhaltsverzeichnis zu entnehmen. Die Reihenfolge ist einzuhalten und die
Themen durch Trennblätter zu ordnen. Themen-Trennblätter auch ohne
Inhalt werden mitgeführt.

0. Inhaltsverzeichnis mit Seitenzahlangabe

0.1. Deckblatt mit Benennung des Bauvorhabens, Gewerk,
Leistungsinhalt, Bauzeit
0.2. Deckblatt mit Benennung des ausführenden Unternehmens mit
Ansprechpartner und Kommunikationsmittel
0.3. Deckblatt mit Verzeichnis Subunternehmer mit jeweiligem
Ansprechpartner und Kommunikationsmittel

1. Allgemeines

1.1. Abnahmeprotokoll gemäß VOB mit Mängelliste und Liste
Restleistungen
1.2. Protokolle Teilabnahmen
1.3. Protokolle Sachverständigenabnahmen (Mess-, Prüfprotokolle und
Übergabeberichte)

2. Dokumentation Gewerk Bau/Freiflächen

2.1. Gewährleistung
2.1.1. Fachunternehmererklärung nach LBO
2.1.2. Fachbauleitererklärung nach LBO
2.1.3. SiGe-Erklärung (Bestätigung Unfallverhütungsvorschrift)

2.2. Herstellerunterlagen
2.2.1. Materialnachweise (Lieferscheine) von allen eingesetzten und
verbauten Materialien mit eindeutigen Produktbezeichnungen
2.2.2. Datenblätter zu den verbauten Produkten
2.2.3. Zertifikate und Zulassungen, Prüfzeugnisse
2.2.4. Übereinstimmungserklärungen
2.2.5. Zustimmungen im Einzelfall

2.3. Material- und Baubeschreibungen mit Angaben Einbauort
2.3.1. Liste aller sichtbaren Oberflächen und Bauteile mit Angabe
Einbauort, Farbnummer und Musterung,
Bemusterungsergebnisse
2.3.2. Benennung aller Schichtenaufbauten, tabellarische Auflistung
gemäß Bauteil/Einbauort mit Materialbemessung
2.3.3. Dokumentationen (Untersuchungen, Schadensbeseitigungen)
2.3.4. Entsorgungsnachweise
2.4. Revisionspläne/Werkstattpläne/Fertigteilpläne
2.4.1. Übersichtspläne
2.4.2. Lagepläne
2.4.3. Grundrisspläne
2.4.4. Schnitte/Details
2.4.5. Ansichten

2.5. Bautagebücher
Menge: 1,000 psch

#### 1.03 BAUFELDFREIMACHUNG

*Hinweis: HINWEISTEXT BAUFELDFREIMACHUNG*
HINWEISTEXT BAUFELDFREIMACHUNG

Die ausgeschriebenen Leistungen umfassen die vollständige Baufeldfreimachung sowie die Vorbereitung der neuen Aufstellfläche einschließlich des Auslegens von Bauvlies und des Höhenausgleichs mit Feinsplitt (0/5 mm) bis zu einer Einbaudicke von max. 5 cm für ein bauseits vorhandenes Bauschild, dass an anderer Stelle wieder neu aufgestellt werden soll..
Weiterhin beinhaltet die Leistung die Herstellung, den Abbau, den Transport sowie die Wiederaufstellung eines Bauschildes mit den Abmessungen 3,25 × 7,50 m einschließlich Holzunterkonstruktion, bedruckter PVC-Hartschaumplatten (10 mm), Befestigung an Stahlträgern sowie der erforderlichen Betonfundamente mit einbetonierten U-Trägern.
Der Transport des Bauschildes erfolgt vom derzeitigen Standort (Giebel Haus 4, Bereich Hallische Straße, Liegenschaft der Polizeiinspektion) über eine Entfernung von ca. 500 m.
Alle zur Ausführung notwendigen Maschinen, Geräte, Transporte, Nebenleistungen und Hilfsarbeiten sind in den angegebenen Einheitspreisen enthalten.
Nach Beendigung der Gesamtbaumaßnahme Polizeiinspektion sind die Aufstellfläche und die Gesamtkonstruktion Bauschild rückzubauen und ordnungsgemäß zu entsorgen.

**1.03.10 Vorbereitung Aufstellfläche Bauschild**
Vorbereitung der vom AG ausgewiesenen Aufstellfläche Bauschild, auslegen von Bauvlies, Höhenausgleich mit Feinsplitt 0/5 mm,
Einbaudicke bis 5 cm
Menge: 10,000 m2

**1.03.20 Rückbau und Entsorgung Aufstellfläche**
Rückbau der temporären Aufstellfläche für das Bauschild nach Nutzungsende.
Aufnehmen und fachgerechtes Entsorgen des Bauvlieses.
Abtragen des eingebrachten Feinsplitts 0/5 mm bis max. 5 cm Einbaudicke.
Verladen, Abtransport und ordnungsgemäße Entsorgung sämtlicher ausgebauter Materialien gemäß den geltenden Vorschriften.
Wiederherstellung des ursprünglichen Zustandes der Fläche,
Menge: 10,000 m2

**1.03.30 Vorhandenes Bauschild aufladen, transportieren, wieder aufstellen**
Bauschild Abmaße 3,25 X 7,50 m Grundkonstruktion Holz, belegt mit bedruckten PVC Hartschaumplatten, Stärke 10 mm, in unterschiedlichen Größen, verschraubt mit Stahlträger des Betonfundament mit einbetonierten U-Trägern, 2 Stück 1,70 x 1,65 x 0,60 des Bauschildes aufladen, 500 m transportieren und wieder aufstellen. Momentaner Standort Giebel Haus 4 Bereich Hallische Straße, auf der Liegenschaft der Polizeiinspektion.
In der Leistung enthalten sind alle die dafür notwendigen Maschine und Geräte.

Bilder siehe Anlage zum Leistungsverzeichnis ,,Darstellung Bauschild''
Menge: 1,000 St

**1.03.40 Rückbau und Entsorgung Bauschild**
Rückbau des Bauschildes mit den Abmaßen ca. 3,25 × 7,50 m, bestehend aus einer Holz-Grundkonstruktion, belegt mit bedruckten PVC-Hartschaumplatten, Stärke 10 mm, in unterschiedlichen Formaten, verschraubt auf der Unterkonstruktion.
Demontage der Befestigung an den Stahlträgern der Betonfundamente mit einbetonierten U-Trägern.
Ausbau der Betonfundamente, Anzahl 2 Stück, Abmessungen je ca. 1,70 × 1,65 × 0,60 m.
Verladen, Abtransport sowie fachgerechte Entsorgung sämtlicher ausgebauter Materialien (Holz, PVC-Platten, Stahl, Beton) gemäß den geltenden gesetzlichen Vorschriften.
In der Leistung enthalten sind alle erforderlichen Maschinen, Geräte, Hilfsmittel und Nebenleistungen.
Fläche nach Rückbau eben und verkehrssicher herstellen.
Menge: 1,000 St

#### 1.04 ERDARBEITEN

DIN 276-06: 311

DIN276 neu: 311

*Hinweis: HINWEIS OBERFLÄCHENBELÄGE AUFNEHMEN*
Der Abbruch der nachfolgenden Oberflächenbeläge erfolgt durch den AN nur im Bereich der herzustellenden Baugrube für die Einfriedung.

**1.04.10 Pflasterbelag Betonpflaster D 80mm abbrechen von Hand**
Abbruch des Pflasterbelages im Bereich öffentlicher Gehweg, aus Betonpflaster, Dicke 80 mm, ohne Bettung
Abbruch von Hand/mit handgeführten Kleingeräten, Ausführung erschütterungsarm DIN 4150 und zerstörungsfrei
aufgenommene Stoffe zur Wiederverwendung sortieren und auf zu liefernde Paletten ablegen.Transport innerhalb der Baustelle zu einem zugewiesenen Lagerplatz. Entfernung ca. 300 m.
Menge: 30,000 m2
Leistungsbereichkatalog: 084
DIN 276-06: 394
DIN276 neu: 594
Liegenschaft: 3190

**1.04.20 Teilabbruch der Asphalttragdeckschicht aus Asphaltbeton**
Teilabbruch der Asphalttragdeckschicht aus Asphaltbeton, schadstoffbelastet,
Abfall ist nicht gefährlich, belastet nach Deponieverordnung für DK II, Dicke über 12 bis 16 cm,
Geräteeinsatz ist möglich, max. Gesamtgewicht der Geräte ohne Beschränkung,
aufgenommene Stoffe sammeln, ohne Zerkleinerung, im Behälter des AN lagern, Behältergröße nach Wahl des AN, auf LKW des AN laden, transportieren, entsorgen, zum Lager oder zur Anlage nach Wahl des AN,
Vergütung der Entsorgung übernimmt AN.
Menge: 10,000 m3

**1.04.30 Asphalttragdeckschicht schneiden D 12-16cm**
Asphalttragdeckschicht senkrecht in voller Aufbruchtiefe schneiden, Deckendicke über 12 bis 16 cm.
Menge: 50,000 m

**1.04.40 Rückbau Schicht Gemisch STS schadstoffbelastet D 10-20cm Geräteeinsatz**
STLB-Bau 2025-04 084
Rückbau der Schicht Baustoffgemisch für Schottertragschicht, schadstoffbelastet,
Abfall ist nicht gefährlich, belastet nach Deponieverordnung für DK II, Dicke über 10 bis 20 cm,
Geräteeinsatz ist möglich, max. Gesamtgewicht der Geräte ohne Beschränkung,
aufgenommene Stoffe sammeln, im Behälter des AN lagern, Behältergröße nach Wahl des AN, auf LKW des AN laden, transportieren, entsorgen, zum Lager oder zur Anlage nach Wahl des AN, Abfallschlüssel nach AVV (Abfallverzeichnis-Verordnung) 170504 Boden/Stein,
Vergütung der Entsorgung übernimmt AN.
Menge: 10,000 m3
Leistungsbereichkatalog: 084

**1.04.50 Rückbau Schicht Gemisch FSS schadstoffbelastet D 30-40cm Geräteeinsatz**
STLB-Bau 2025-04 084
Rückbau der Schicht Baustoffgemisch für Frostschutzschicht, schadstoffbelastet,
Abfall ist nicht gefährlich, belastet nach Deponieverordnung für DK II, Dicke über 30 bis 40 cm,
Geräteeinsatz ist möglich, max. Gesamtgewicht der Geräte ohne Beschränkung,
aufgenommene Stoffe sammeln, im Behälter des AN lagern, Behältergröße nach Wahl des AN, auf LKW des AN laden, transportieren, entsorgen, zum Lager oder zur Anlage nach Wahl des AN, Abfallschlüssel nach AVV (Abfallverzeichnis-Verordnung) 170504 Boden/Stein,
Vergütung der Entsorgung übernimmt AN.
Menge: 20,000 m3
Leistungsbereichkatalog: 084

**1.04.60 Herstellen des thermischen Trennschnittes (Abbrennen) Stahlrohr**
Herstellen des thermischen Trennschnittes (Abbrennen) an Stahlrohr, Außendurchmesser 511 mm, 10 mm Wandstärke, im Bereich Wand 5 zwecks Rückbau. Das Abbrennen erfolgt im eingebauten Zustand mittels geeignetem Brennschneidverfahren (z. B. Autogenschneiden oder Plasmaschneiden), einschließlich aller erforderlichen Vor- und Nacharbeiten wie Anzeichnen der Schnittlinie, Brandschutzmaßnahmen, Absicherung des Arbeitsbereiches,

Abbruchmaterialien werden Eigentum des AN und sind zu entsorgen.

Oberkante Stahlrohr= Oberkante Gehweg
Tiefe des Trennschnittes ist vor Ort festzulegen, in Abhängigkeit der neu zu errichtenden Stahlbetonwand
Menge: 1,000 St

**1.04.70 Bodenanalyse**
Bodenanalyse zur Beurteilung der bodenmechanischen und umwelttechnischen Eigenschaften des anstehenden Bodens.
Leistungen umfassen insbesondere:
Entnahme von Bodenproben gemäß einschlägigen Normen (z. B. DIN 4021 / DIN EN ISO 22475)
Fachgerechte Verpackung, Kennzeichnung und Transport der Proben
Laboruntersuchungen zur Bestimmung der bodenmechanischen Kennwerte (z. B. Kornverteilung, Wassergehalt, Konsistenzgrenzen)
Untersuchung auf umweltrelevante Inhaltsstoffe gemäß geltender Richtlinien (LAGA / Deponieverordnung),
Dokumentation der Ergebnisse in einem Prüfbericht inkl. Bewertung und Klassifizierung des Bodens
Die Ergebnisse dienen als Grundlage zur Einstufung des auszuhebenden Bodenmaterials in die entsprechende Zuordnungsklasse.
Menge: 3,000 St

**1.04.80 Boden Baugrube lösen per Gerät laden transp. LKW AN entsorgen**
Boden für Baugrube, für Herstellung der Vorsatzschale, profilgerecht lösen, Geräteeinsatz ist möglich, max. Gesamtgewicht der Geräte ohne Beschränkung,
auf LKW des AN laden, transportieren, entsorgen,
die Entsorgungsgebühren werden vom AN übernommen,
Zuordnung gemäß LAGA-Zuordnung, LAGA Z2, Abfallschlüssel nach AVV (Abfallverzeichnis-Verordnung), 170107 Bauschutt und Boden zum Lager/zur Anlage nach Wahl des AN,
mit Behinderung durch Fundamentierungen sowie Ver- und Entsorgungsleitungen
Aushubtiefe bis 0,80 m.

aufgemessen wird vom planmäßigen Gelände bis zur planmäßigen Baugrubentiefe.
Menge: 70,000 m3
Leistungsbereichkatalog: 002
DIN 276-06: 311
DIN276 neu: 311
Liegenschaft: 3110

**1.04.90 Material liefern.,in Baugrube einbauen Mineralgemisch 0/45**
Material liefern, in Baugrube einbauen und verdichten.
Material = grobkörniger, verdichtungsfähiger Boden,Mineralgemisch.
Körnung 0/45
Feinanteil (<= 0,063 mm) <= 5,0 M. %
Material nach Herstellung der Mauerbereiche in Graben oberhalb einbauen und verdichten, Verformungsmodul mind. EV2 80MPa
Einbautiefe bis 0,80 m

Das Herstellen des Planums wird gesondert vergütet.
Abgerechnet wird nach Auftragsprofilen.
Menge: 40,000 m3

**1.04.100 Planum Abweichung +/-2cm EV2 45MPa**
STLB-Bau 2023-10 002
Planum in Baugrube herstellen, zulässige Abweichung von der Sollhöhe +/- 2 cm, Verformungsmodul mind. EV2 45 MPa, Arbeiten von Hand.
Menge: 80,000 m2
Leistungsbereichkatalog: 002
DIN 276-06: 311
DIN276 neu: 311
Liegenschaft: 3110

**1.04.110 Hindernis Mauerwerk/Beton komplett abbrechen**
Hindernis im Boden aus Mauerwerk/Beton,profilgerecht lösen, auf LKW des AN laden, transportieren, entsorgen,die Entsorgungsgebühren werden vom AN übernommen, Zuordnung gemäß Ersatzbaustoffverordnung 2023, Bodenmaterial Klasse BM-F2 nach EBV 2023, Anlage 1, Tabelle 3, mit erhöhten Sulfatgehalten
nach AVV (Abfallverzeichnis-Verordnung)170107 Bauschutt Gemische aus Beton, Ziegeln, Fliesen, Keramik  zum Lager/zur Anlage nach Wahl des AN,
Menge: 2,000 m3
Leistungsbereichkatalog: 002
DIN 276-06: 311
DIN276 neu: 311
Liegenschaft: 1440

**1.04.120 Zulage Boden Aushub entsorgen Z1.1**
Zulage zu vor beschriebenen Position für Aushub entsorgen, Zuordnung  LAGA Z1.1 mit MKW und PAK im Feststoff Beton, Ziegel, Fliesen.
die Entsorgungsgebühren werden vom AN übernommen,
zum Lager/zur Anlage nach Wahl des AN.
Menge: 35,000 m3

**1.04.130 Zulage Boden Aushub entsorgen Z1.2 (Arsen)**
Zulage zu vor beschriebenen Position für Aushub entsorgen,  Zuordnung LAGA Z1.2 mit Arsen
die Entsorgungsgebühren werden vom AN übernommen,
zum Lager/zur Anlage nach Wahl des AN.
Menge: 35,000 m3

#### 1.05 STAHLBETONARBEITEN WAND 1-5

*Hinweis: FUNDAMENT EINLAUFPFOSTEN TORANLAGE WAND 5*

**1.05.10 Einzelfundament Einlaufpfosten Stb C25/30 XF2 XA1 XC4 XD1 0,25-0,5m3**
STLB-Bau 2025-04 013
Ortbeton Einzelfundament, obere Betonfläche waagerecht, aus Stahlbeton, Normalbeton C 25/30 DIN EN 206, DIN 1045-2, industriell hergestellte Gesteinskörnungen, Expositionsklasse XF2 (Frostangriff, mäßige Wassersättigung mit Taumittel), Expositionsklasse XA1 (Betonkorrosion durch chemisch schwach angreifende Umgebung), Expositionsklasse XC4 (Bewehrungskorrosion durch Karbonatisierung, wechselnd nass und trocken), Expositionsklasse XD1 (Bewehrungskorrosion durch Chloride, ausgenommen Meerwasser, mäßig feucht), Feuchtigkeitsklasse WA (Betonkorrosion, feuchte Umgebung, direkte Alkalizufuhr von außen), Einzelvolumen über 0,25 bis 0,5 m3.
Menge: 0,400 m3
Leistungsbereichkatalog: 013

**1.05.20 Schalung Einzelfundament H 0,5-1m**
STLB-Bau 2025-04 013
Schalung Einzelfundament, Schalungshaut für Betonflächen ohne Anforderung, Bauteilhöhe über 0,5 bis 1 m.
Menge: 3,000 m2
Leistungsbereichkatalog: 013

**1.05.30 Leerrohr DN50 für Kabel und Leitungen l=0,95m**
Leerrohr DN50 für Kabel und Leitungen

aus Flexrohr (Kabelschutzrohr) l = 0,95 m
verlegt nach DIN EN 1610,
einschl. erforderlicher Verbindungs- und Dichtungsmaterialien sowie
2 eingelegten Zugdrähten.

Rohrsystem geeignet für Erdverlegung und Einbau in Betonbauteile.

Ausführung / Einbau im Fundament
Lage- und höhengerechtes Einmessen vor Betonage
Fachgerechte Fixierung gegen Auftrieb und Lageverschiebung während des Betoniervorgangs
Dichte Ausbildung an Ein- und Austrittsstellen des Fundamentkörpers
Herstellung glatter Rohrenden mit geeignetem Kantenschutz
Sicherstellung einer spannungsfreien Einbindung
Schutzmaßnahmen gegen Eindringen von Beton während der Betonage

Die Leerrohre sind in das vorbeschriebene Fundament zu integrieren
Erforderliche waagerechte und senkrechte Richtungsänderungen sind mit systemzugehörigen, werkseitig hergestellten Bogenstücken auszuführen; keine unzulässigen Rohrverformungen. Bögen werden gesondert vergütet
Menge: 2,000 St

**1.05.40 Bogen in allen Winkelgraden als Zulage für Leerrohr**
Bogen in allen Winkelgraden als Zulage für Leerrohr DN 50 aus Flexrohr
Zulage zu der Position „Leerrohr DN 50 aus Flexrohr zur Integration in Stahlbetonfundament“ für die Herstellung von Richtungsänderungen.
Leistungsumfang
Liefern und fachgerechtes Herstellen von Bögen in allen erforderlichen Winkelgraden für Leerrohr DN 50 aus Flexrohr
Ausführung ausschließlich mit systemzugehörigen, werkseitig hergestellten Bogenstücken aus Flexrohr
Längskraftschlüssige Verbindung durch Stumpf- oder Elektroschweißverfahren
Keine Verwendung von Steckmuffen oder unzulässigen Rohrverformungen
Einhaltung der zulässigen Mindestbiegeradien gemäß Herstellervorgaben
Durchführung durch das Fundament
Die Durchführung durch das Stahlbetonfundament erfolgt über ein senkrecht geführtes, abgewinkeltes Flex-Rohrstück.
Ausbildung als fest integrierte Fundamentdurchführung
Wasserdichte Einbindung in das Betonbauteil
Bei wasserbeanspruchten Bauteilen: Abdichtung mittels geeigneter Ringraumdichtung oder geprüfter Systemdurchführung
Form- und kraftschlüssige Fixierung vor Betonage
Die Abwinklung im Fundamentbereich wird über diese Zulageposition vergütet.
Menge: 2,000 St

*Hinweis: LÜCKENSCHLUSS MAUER BETON*

**1.05.50 Ortbeton Sauberkeitsschicht unbewehrt C8/10 X0 D 5cm**
STLB-Bau 2025-04 013
Ortbeton Sauberkeitsschicht, Untergrund waagerecht, obere Betonfläche waagerecht, als unbewehrter Beton, Normalbeton C 8/10 DIN EN 206, DIN 1045-2, industriell hergestellte Gesteinskörnungen, Expositionsklasse X0 (kein Korrosions- oder Angriffsrisiko), Dicke 5 cm.
Menge: 2,000 m2
Leistungsbereichkatalog: 013
DIN 276-06: 326
DIN276 neu: 326
Liegenschaft: 3110

**1.05.60 Ortbeton Betonmauer Stahlbeton C30/37 XF2 XA1 XC4 XD1 SB2 D 80-90cm**
Ortbeton Betonmauer, obere Betonfläche waagerecht, als Stahlbeton, Normalbeton C 30/37 DIN EN 206, DIN 1045-2, industriell hergestellte Gesteinskörnungen, Expositionsklasse XF2 (Frostangriff, mäßige Wassersättigung mit Taumittel), Expositionsklasse XA1 (Betonkorrosion durch chemisch schwach angreifende Umgebung), Expositionsklasse XC4 (Bewehrungskorrosion durch Karbonatisierung, wechselnd nass und trocken), Expositionsklasse XD1 (Bewehrungskorrosion durch Chloride, ausgenommen Meerwasser, mäßig feucht), Feuchtigkeitsklasse WA (Betonkorrosion, feuchte Umgebung, direkte Alkalizufuhr von außen), als Sichtbeton, mit normalen Anforderungen, Klasse SB 2 gemäß DBV-Merkblatt "Sichtbeton", Dicke über 80 bis 90 cm
Menge: 3,000 m3

**1.05.70 Schalung Betonmauer D 80-90cm SB2 H 2-3m**
Schalung Betonmauer, als Stirnschalung, Bauteildicke über 80 bis 90 cm, Schalungshaut geeignet für sichtbar bleibende Betonflächen, 2. Schalseite mit abweichender Anforderung, mit normalen Anforderungen, Klasse SB 2 gemäß DBV-Merkblatt "Sichtbeton", ohne Fuge, Bauteilhöhe über 2 bis 3 m, einschl. Traggerüst Bemessungsklasse A.
Menge: 12,000 m2

*Hinweis: VERKLEIDUNG SPUNDWAND*

**1.05.80 Ortbeton Sauberkeitsschicht unbewehrt C8/10 X0 D 5cm**
STLB-Bau 2025-04 013
Ortbeton Sauberkeitsschicht, Untergrund waagerecht, obere Betonfläche waagerecht, als unbewehrter Beton, Normalbeton C 8/10 DIN EN 206, DIN 1045-2, industriell hergestellte Gesteinskörnungen, Expositionsklasse X0 (kein Korrosions- oder Angriffsrisiko), Dicke 5 cm.
Menge: 44,000 m2
Leistungsbereichkatalog: 013
DIN 276-06: 326
DIN276 neu: 326
Liegenschaft: 3110

**1.05.90 Ortbeton Vorsatzschale Stahlbeton C30/37 XF2 XA1 XC4 XD1 SB2 D 22-64cm**
Ortbeton Vorsatzschale / Verfüllung Spundwandbereich, obere Betonfläche waagerecht, als Stahlbeton, Normalbeton C 30/37 DIN EN 206, DIN 1045-2, industriell hergestellte Gesteinskörnungen, Expositionsklasse XF2 (Frostangriff, mäßige Wassersättigung mit Taumittel), Expositionsklasse XA1 (Betonkorrosion durch chemisch schwach angreifende Umgebung), Expositionsklasse XC4 (Bewehrungskorrosion durch Karbonatisierung, wechselnd nass und trocken), Expositionsklasse XD1 (Bewehrungskorrosion durch Chloride, ausgenommen Meerwasser, mäßig feucht), Feuchtigkeitsklasse WA (Betonkorrosion, feuchte Umgebung, direkte Alkalizufuhr von außen), als Sichtbeton, mit normalen Anforderungen, Klasse SB 2 gemäß DBV-Merkblatt "Sichtbeton", Dicke über 22 bis 64 cm
Menge: 100,000 m3

**1.05.100 Schalung Vorsatzschale D 20-25cm SB2 H 2-3m**
STLB-Bau 2025-04 013
Schalung freistehende Wand, als Stirnschalung, Wanddicke über 20 bis 25 cm, Schalungshaut geeignet für sichtbar bleibende Betonflächen, 2. Schalseite mit abweichender Anforderung, mit normalen Anforderungen, Klasse SB 2 gemäß DBV-Merkblatt "Sichtbeton", ohne Fuge, Bauteilhöhe über 2 bis 3 m, einschl. Traggerüst Bemessungsklasse A.
Menge: 170,000 m2
Leistungsbereichkatalog: 013

**1.05.110 Schalung Öffnung T 22-70cm 100cm2 rund/eckig Vorsatzschale**
Schalung Öffnung, Aussparungstiefe über 22 bis 70 cm, Einzelgröße der Aussparungen bis 100 cm2, Aussparungsform rund / rechteckig, für Vorsatzschale aus Ortbeton.

Ausführung im Bereich Wand 2,3,4
Menge: 2,000 St

**1.05.120 Schalung Öffnung T 22-70cm 25000-50000cm2 rund/eckig Vorsatzschale**
Schalung Öffnung, Aussparungstiefe über 22 bis 70 cm, Einzelgröße der Aussparungen über 25000 bis 50000 cm2, Aussparungsform rund / rechteckig, für Vorsatzschale aus Ortbeton.

Ausführung im Bereich Wand 2,3,4
Menge: 5,000 St

**1.05.130 Ortbeton Pfahlkopfbalken B 75-100cm H 50-75cm Stahlbeton C30/37 XF2 XA**
STLB-Bau 2025-04 013
Ortbeton Pfahlkopfbalken, Breite über 75 bis 100 cm, Höhe über 50 bis 75 cm, Untergrund waagerecht, obere Betonfläche geneigt, als Stahlbeton, Normalbeton C 30/37 DIN EN 206, DIN 1045-2, industriell hergestellte Gesteinskörnungen, Expositionsklasse XF2 (Frostangriff, mäßige Wassersättigung mit Taumittel), Expositionsklasse XA1 (Betonkorrosion durch chemisch schwach angreifende Umgebung), Expositionsklasse XC4 (Bewehrungskorrosion durch Karbonatisierung, wechselnd nass und trocken), Expositionsklasse XD1 (Bewehrungskorrosion durch Chloride, ausgenommen Meerwasser, mäßig feucht), Feuchtigkeitsklasse WA (Betonkorrosion, feuchte Umgebung, direkte Alkalizufuhr von außen).
Menge: 37,000 m3
Leistungsbereichkatalog: 013

**1.05.140 Schalung Pfahlkopfbalken**
Schalung Pfahlkopfbalken, Schalungshaut geeignet für sichtbar bleibende Betonflächen, 2. Schalseite mit abweichender Anforderung, mit normalen Anforderungen, Klasse SB 2 gemäß DBV-Merkblatt "Sichtbeton", Bauteilhöhe über 0,5 bis 0,75 m,
Menge: 150,000 m2

**1.05.150 Aussparung herstellen Stahlbeton B 5,5 cm T 5,5 cm**
STLB-Bau 2025-04 084
Schlitz herstellen, Untergrundfläche waagerecht, in Stahlbeton, Normalbeton, ohne Bekleidungen und Beschichtungen,
Schlitzbreite '5,5' cm,

Schlitztiefe '5,5' cm,
nicht schadstoffbelastet,
Abfall ist nicht gefährlich, Zuordnung LAGA Z 0 (uneingeschränkter Einbau), Abbruch von Hand/mit handgeführten Kleingeräten, Ausführung im Freien,
aufgenommene Stoffe sammeln, ohne Zerkleinerung, im Behälter des AN lagern, Behältergröße nach Wahl des AN, auf LKW des AN laden, transportieren, entsorgen, zum Lager oder zur Anlage nach Wahl des AN, Abfallschlüssel nach AVV (Abfallverzeichnis-Verordnung) 170101 Beton,
Vergütung der Entsorgung übernimmt AN, Ausführung gemäß Einzelbeschreibung,
Einzelbeschreibungs-Nr 'Aussparung herstellen (5,5 x 5,5 cm) in Pfahlkopfbalken für bauseitigen Gitterrost, Ausführung im Bereich Wand 1 gemäß Detail f'
.
Menge: 17,000 m
Leistungsbereichkatalog: 084

**1.05.160 Detail f - Gitterrostauflager L45x4,5, Fl Anker 40x5**
Liefern, herstellen und montieren eines Gitterrostauflagers gemäß Detail „f“, im Plan im Plan AUL-5-TWP-500-SL-AU00-2-FB_Notausfahrt_BA3_KB+VS  bestehend aus:

Winkelstahl 1x L 45 × 4,5 mm inkl. Fl Anker 40x5 als seitliches Auflager für Gitterrost,
im Bereich zuvor beschriebenen Kopfbalkens, Verbindung im Bereich Kopfbalken mit 1 x Winkelstahl 45 x 4,5mm und Anker Fl 40x5 (einbetoniert)

Anpassung an die vorgegebenen Maße (Auflagerlänge ca. 530 mm, Randabstand ca. 120 mm),

Gitterrost wird bauseits hergestellt

saubere, passgenaue Ausführung nach Zeichnung und örtlichem Aufmaß.

Oberfläche:
Stahl verzinkt
Abrechnung je m Winkelstahl L 45x4,5

Ausführung im Bereich Wand 1
Menge: 17,000 m

**1.05.170 Herstellen einer Trennlage / Abstandshalter aus EPS (Styropor) 10 mm**
Lieferung und Einbau einer Trennlage/Abstandsschicht aus expandiertem Polystyrol (EPS, handelsüblich „Styropor“) in einer Stärke von 10 mm (1,0 cm) im Anschlussbereich Haus 04.
Leistung einschließlich Zuschnitt auf Maß, inkl. Verfugung/Abdichtung aller sichtbaren Stoßfugen und Ränder mit einer elastischen PU-Dichtmasse, Auflage/Verlegung, Anschlüsse an vorhandene Bauwerksteile, Entsorgung von Verschnitt sowie Kleinmaterial (z. B. Montagekleber, Fugenband) und erforderliche Sicherung gegen Verrutschen.

Ausführung im Bereich Wand 1
Menge: 3,000 m2

**1.05.180 Hinterfüllung Betonmauer mit Magerbeton, C8/10**
STLB-Bau 2025-04 013
Ortbeton als unbewehrter Beton, Normalbeton C 8/10 DIN EN 206, DIN 1045-2, industriell hergestellte Gesteinskörnungen, Ausführung gemäß Einzelbeschreibung,
Einzelbeschreibungs-Nr 'Betonmauer mit Magerbeton hinterfüllen, Ausführung im Bereich Wand 1'
.
Menge: 10,000 m3
Leistungsbereichkatalog: 013

*Hinweis: DETAIL 1 - SOLLRISSFUGE*
DETAIL 1 - SOLLRISSFUGE
Gemäß Ausführungsdetail sind an der Luftseite sowie an der Erdseite des Pfahlkopfbalkens Sollrissfugen, a ≤ 8,0 m, mit einer Fugenbreite von ca. 2 cm und einer Fugentiefe von d/6 herzustellen.
Die Sollrissfugen sind in der angegebenen Geometrie fachgerecht auszubilden, zu reinigen und für den Einbau vorzubereiten.
In die Fuge ist zunächst eine Fugeneinlage aus Hartschaumplatte, Dicke 2 cm, einzubauen.
Anschließend ist die Fuge mit einem Fugenband Typ FAE50 gemäß Herstellerangaben dauerhaft dicht zu verschließen.
Im Bereich der Vorsatzschale sind Sollrissfugen ebenfalls im Abstand von a ≤ 8,0 m, herzustellen, mit einer Fugenbreite  von ca. 2 cm und einer Fugentiefe von ca. 2 cm.

**1.05.190 Fugenband Elastomer FAE50 Scheinfuge Fuge schneiden**
STLB-Bau 2025-04 013
Fugenband, aus Elastomer DIN 7865, Fugenabschlussband, FAE 50, für Scheinfugen, Fuge schneiden, Fuge der Beanspruchung zugewandt, abgerechnet wird nach tatsächlichen Verbrauch auf Nachweis.
Menge: 15,000 m
Leistungsbereichkatalog: 013

**1.05.200 Fugeneinlage als Trennlage, aus Polystyrol-Hartschaum, Dicke 20 mm**
Fugeneinlage als Trennlage, aus Polystyrol-Hartschaum, Dicke 20 mm, Tiefe der Fugeneinlage d/6 des Pfalkopfbalkens (ca. 15 cm),

Abrechnung nach Quadratmetern = Anzahl Fugen x Höhe Kopfbalken x Tiefe d/6 der Fugeneinlage (15 cm)
Menge: 3,000 m2

**1.05.210 Sollrissfuge herstellen Vorsatzschale Stahlbeton B 2 cm T 2 cm**
STLB-Bau 2025-04 084
Schlitz herstellen, Untergrundfläche waagerecht, in Stahlbeton, Normalbeton, ohne Bekleidungen und Beschichtungen,
Schlitzbreite '2' cm,

Schlitztiefe '2' cm,
nicht schadstoffbelastet,
Abfall ist nicht gefährlich, Zuordnung LAGA Z 0 (uneingeschränkter Einbau), Abbruch von Hand/mit handgeführten Kleingeräten, Ausführung im Freien,
aufgenommene Stoffe sammeln, ohne Zerkleinerung, im Behälter des AN lagern, Behältergröße nach Wahl des AN, auf LKW des AN laden, transportieren, entsorgen, zum Lager oder zur Anlage nach Wahl des AN, Abfallschlüssel nach AVV (Abfallverzeichnis-Verordnung) 170101 Beton,
Vergütung der Entsorgung übernimmt AN, Ausführung gemäß Einzelbeschreibung,
Einzelbeschreibungs-Nr 'Sollrissfuge herstellen (2,0 x 2,0 cm) im Bereich der Vorsatzschale, Abstand a = 8,0 m'
.
Menge: 34,000 m
Leistungsbereichkatalog: 084

*Hinweis: DETAIL 2/3 - VERANKERUNG PFOSTEN GELÄNDER / SCHUTZZAUN*
DETAIL 2/3 - VERANKERUNG PFOSTEN GELÄNDER / SCHUTZZAUN

Bauseits werden Pfosten für Geländer/Absturzsicherung/Schutzzaun, die auf Fußplatten 320 x 260 x 20 mm montiert werden. Die Fußplatte wird mit den eingebrachten Gewindehülsen verschraubt und ausgerichtet. Die Pfosten werden mit Reaktionsharzmuttern (PRM) gesichert, ausgerichtet und mit Unterlegscheiben und Muttern befestigt. Die Verbindung zwischen Pfosten und Fundamentplatte wird durch den Metallbauer hergestellt, inklusive sämtlicher Ausrichtungsarbeiten, Verschraubungen, Sicherungen und ggf. Korrosionsschutzmaßnahmen.
Hinweis: Alle Arbeiten oberhalb der Gewindehülsen, einschließlich Montage des Pfostens, Ausrichtung, Verschraubung und Sicherung, erfolgen durch den Metallbauer.
Der Rohbauer stellt ausschließlich die 4 x Ø20 mm Gewindehülsen her und bringt diese positionsgenau in den Pfahlkopfbalken ein. Die Gewindehülsen sind planlot auszurichten.

**1.05.220 Gewindehülsen, nichtrostendem Stahl, 4x Durchm. 20 inkl. U-Bügel**
Lieferung und Einbau von Gewindehülsen aus nichtrostendem Stahl, Stahlsorte A4 oder A5, inkl. U-Bügel zur bauseitigen Verankerung von Pfosten für Absturzsicherung / Einfriedung.

Einbau erfolgt in den zuvor beschriebenen Pfahlkopfbalken aus Ortbeton gemäß geplanter Positionierung der bauseits zu errichtenden Pfosten des Geländers / Schutzzaunes.

Anzahl: 4 Stück Gewindehülsen pro Pfosten, Durchmesser 20 mm, 2 Stück U-Bügel je Pfosten

Verbindung: Herstellung der Kraftübertragung zwischen Betonstabstahl und Gewindehülsen mittels Reibschweißung, inkl. Vor- und Nachbehandlung der Schweissstelle gemäß Herstellerangaben.

Einhaltung der Toleranzen für Lot, Abstand und Positionierung nach Plan (Abstand zueinander, Position auf Pfahlkopf).

Gewährleistung eines korrosionsfreien Anschlusses entsprechend VOB/C und DIN 18531 / DIN 1045 (Betonbaunormen).

Sicht- und Funktionskontrolle der Gewindehülsen und des U-Bügels vor und nach Betonage, inkl. Prüfung auf festen Sitz und freie Gewindelauffläche.

Einschließlich aller Nebenleistungen:
Vormontage, Positionierschablonen, Einbau und Fixierung des U-Bügels, Fixierung der Gewindehülsen während der Betonage, Reinigungsarbeiten der Hülsen vor Reibschweißung, Arbeitsschutzmaßnahmen bei Handling von Edelstahl und Reibschweißung, Prüfen der Ausrichtung

Die Abrechnung erfolgt je Pfosten
Menge: 42,000 St

#### 1.06 BETONMAUER / ABDECKUNG WAND 5

*Hinweis: BETONMAUER NEUBAU / ABDECKUNG*

**1.06.10 Ortbeton Sauberkeitsschicht unbewehrt C8/10 X0 D 5cm**
STLB-Bau 2025-04 013
Ortbeton Sauberkeitsschicht, Untergrund waagerecht, obere Betonfläche waagerecht, als unbewehrter Beton, Normalbeton C 8/10 DIN EN 206, DIN 1045-2, industriell hergestellte Gesteinskörnungen, Expositionsklasse X0 (kein Korrosions- oder Angriffsrisiko), Dicke 5 cm.
Menge: 3,000 m2
Leistungsbereichkatalog: 013
DIN 276-06: 326
DIN276 neu: 326
Liegenschaft: 3110

**1.06.20 Ortbeton Betonmauer Stahlbeton C30/37 XF2 XA1 XC4 XD1 SB2 D 22-64cm**
Ortbeton Betonmauer, obere Betonfläche waagerecht, als Stahlbeton, Normalbeton C 30/37 DIN EN 206, DIN 1045-2, industriell hergestellte Gesteinskörnungen, Expositionsklasse XF2 (Frostangriff, mäßige Wassersättigung mit Taumittel), Expositionsklasse XA1 (Betonkorrosion durch chemisch schwach angreifende Umgebung), Expositionsklasse XC4 (Bewehrungskorrosion durch Karbonatisierung, wechselnd nass und trocken), Expositionsklasse XD1 (Bewehrungskorrosion durch Chloride, ausgenommen Meerwasser, mäßig feucht), Feuchtigkeitsklasse WA (Betonkorrosion, feuchte Umgebung, direkte Alkalizufuhr von außen), als Sichtbeton, mit normalen Anforderungen, Klasse SB 2 gemäß DBV-Merkblatt "Sichtbeton", Dicke über 15 bis 53 cm
Menge: 29,000 m3

**1.06.30 Schalung Betonmauer D 50-90cm SB2 H 2-3m**
Schalung Betonmauer, als Stirnschalung, Bauteildicke über 50 bis 90 cm, Schalungshaut geeignet für sichtbar bleibende Betonflächen, 2. Schalseite mit abweichender Anforderung, mit normalen Anforderungen, Klasse SB 2 gemäß DBV-Merkblatt "Sichtbeton", ohne Fuge, Bauteilhöhe über 2 bis 3 m, einschl. Traggerüst Bemessungsklasse A.
Menge: 30,000 m2

**1.06.40 Ortbeton Sauberkeitsschicht unbewehrt C8/10 X0 D 5cm**
STLB-Bau 2025-04 013
Ortbeton Sauberkeitsschicht, Untergrund waagerecht, obere Betonfläche waagerecht, als unbewehrter Beton, Normalbeton C 8/10 DIN EN 206, DIN 1045-2, industriell hergestellte Gesteinskörnungen, Expositionsklasse X0 (kein Korrosions- oder Angriffsrisiko), Dicke 5 cm.
Menge: 20,000 m2
Leistungsbereichkatalog: 013
DIN 276-06: 326
DIN276 neu: 326
Liegenschaft: 3110

**1.06.50 Ortbeton Abdeckung Stahlbeton C30/37 XF2 XA1 XC4 XD1 SB2 D 22-64cm**
Ortbeton Abdeckung, Breite über 100 bis 120 cm, Höhe über 100 bis 120 cm, Untergrund waagerecht, obere Betonfläche geneigt, als Stahlbeton, Normalbeton C 30/37 DIN EN 206, DIN 1045-2, industriell hergestellte Gesteinskörnungen, Expositionsklasse XF2 (Frostangriff, mäßige Wassersättigung mit Taumittel), Expositionsklasse XA1 (Betonkorrosion durch chemisch schwach angreifende Umgebung), Expositionsklasse XC4 (Bewehrungskorrosion durch Karbonatisierung, wechselnd nass und trocken), Expositionsklasse XD1 (Bewehrungskorrosion durch Chloride, ausgenommen Meerwasser, mäßig feucht), Feuchtigkeitsklasse WA (Betonkorrosion, feuchte Umgebung, direkte Alkalizufuhr von außen).
Menge: 20,000 m3

**1.06.60 Schalung Abdeckung D 100-120cm SB2 H 2m**
Schalung Abdeckung, als Stirnschalung, Bauteildicke über 100-120 cm, Schalungshaut geeignet für sichtbar bleibende Betonflächen, 2. Schalseite mit abweichender Anforderung, mit normalen Anforderungen, Klasse SB 2 gemäß DBV-Merkblatt "Sichtbeton", ohne Fuge, Bauteilhöhe bis 2 m, einschl. Traggerüst Bemessungsklasse A.
Menge: 70,000 m2

**1.06.70 Schalung Aussparung T 20-50cm 10000-25000cm2 rechteckig Abdeckung**
Schalung Aussparung, Aussparungstiefe über 20 bis 50 cm, , Aussparungsform rechteckig, für Abdeckung aus Ortbeton.

1) Aussparung für bereits vorhandenes Fundament Mast=Einzelgröße der Aussparungen über 10000 bis 25000 cm2

2) Aussparung für Torfundament bauseits herzustellen= über 4000 bis 6000 cm2
Menge: 4,000 m2

#### 1.07 MAUERARBEITEN WAND 5

*Hinweis: WIEDERHERSTELLUNG ABGEBROCHENER BESTANDSMAUER*
WIEDERHERSTELLUNG ABGEBROCHENER BESTANDSMAUER AUS NATURSTEIN

Bereits ausgebaut und auf dem Grundstück gelagerte Natursteine aufnehmen, sortieren und zur Werkstatt bzw. zum Bearbeitungsplatz transportieren, Reinigung der Natursteine, einschließlich vollständiger Entfernung von Altmörtelresten; behutsame mechanische Bearbeitung, um die vorhandene Substanz nicht zu beschädigen, Natursteinformate ca. 0,600,80 m Länge, ca. 0,30 m Breite und ca. 0,30 m Höhe, Herstellen des zu ergänzenden Mauerwerks unter Wiederverwendung der gereinigten Steine, Versetzen der Steine in geeigneten Mörtel (NM IIa oder NM5),
einschließlich Lager- und Stoßfugen, Aufmauerung und Erhöhung der bestehenden Natursteinmauer um eine Steinlage entsprechend Bestandshöhe und Linienführung, Vollflächiges Verfugen und Nachbearbeitung der Sichtflächen,

Einschließlich aller Nebenleistungen, Hilfsmittel, Transportleistungen und Baustelleneinrichtungen zur vollständigen und fachgerechten Ausführung.
Wiederverwendung vorhandener Steine hat Vorrang; fehlende Steine sind durch vergleichbares Material zu ergänzen

**1.07.10 Gealgerte Natursteine aufnehmen, transportieren, reinigen**
Aufnehmen und Sortieren der bereits auf der Baustelle gelagerten Natursteine (Sandsteine), Transport der Steine zum Bearbeitungsplatz / Werkstatt, Einschließlich aller erforderlichen Lade-, Transport- und Abladevorgänge, Mechanische Reinigung der Steine mit schonenden Verfahren, Vollständiges Entfernen von Altmörtelresten, Steinformate ca. L 0,600,80 m, B ca. 0,30 m, H ca. 0,30 m, Einschließlich Sortieren, Ablegen und Bereitstellen für den Wiedereinbau.
Transportentfernung bis ca. 250 m
Menge: 1,000 m2

**1.07.20 Ergänzen und Versetzen der Natursteine in Mörtel**
Herstellen des Natursteinmauerwerks mit den gereinigten Steinen auf der der vorhandenen Natursteinmauer um eine Steinlage, Versetzen der Steine in geeigneten Mörtel (NM IIa oder NM 5), Ausrichten, Hinterfüllen, Herstellen von Lager- und Stoßfugen, Vollflächiges Verfugen und Nachbearbeiten der Sichtflächen.
Menge: 1,000 m2

**1.07.30 Zulage – Zuschneiden und Anarbeiten Natursteine an Betonmauer**
Zulage zum Herstellen von Natursteinmauerwerk für das erforderliche Zuschneiden und passgenaue Anarbeiten der Natursteine im Anschlussbereich an eine bestehende bzw. neu herzustellende Betonmauer.
Leistungsumfang:
- Aufmaß und Anreißen der erforderlichen Zuschnitte
- Zuschneiden der Natursteine (Nass- oder Trockenschnitt)
- Herstellen lot- und fluchtgerechter Anschlussflächen
- Mehrfaches Anpassen und Nacharbeiten
- Berücksichtigung erhöhter Aufwendungen durch unregelmäßige Steinformate
- Entsorgung von Verschnittmaterial
- Reinigen der Anschlussflächen
Menge: 1,000 m2

*Hinweis: SANIERUNG BESTANDSMAUER AUS NATURSTEIN*
Die ausgeschriebenen Leistungen umfassen die vollständige Sanierung der sichtbaren Natursteinmauer. Hierzu gehören der Abbruch und die Entsorgung der bestehenden Natursteinabdeckung einschließlich Übersteigsicherung, das Entfernen eingemörtelter Fremdkörper sowie das Beseitigen von Bewuchs aller Art. Weiterhin sind schadhafte Fugen auszubauen und Farbbeschriftungen bzw. Graffitiverunreinigungen vom Mauerwerk zu entfernen. Die gesamte Ansichtsfläche ist anschließend mittels Kaltwasser-Hochdruckverfahren zu reinigen. Beschädigte oder fehlende lasierte Ziersteine in rechteckiger Anordnung (ca. 12×7×4 cm) sind auszutauschen bzw. zu ergänzen. Abschließend erfolgt die Neuverfugung des Mauerwerks nach dem Fugenausbau und dem Steinaustausch. Sämtliche Nebenleistungen, Schutzmaßnahmen und fachgerechte Entsorgung sind in den Positionen enthalten.

**1.07.40 Abbruch, Entsorgung der Natursteinabdeckung inkl. Übersteigsicherung**
Rückbau der vorhandenen Natursteinabdeckung entlang der Maueroberkante,Tiefe 50-60 cm, Abbau und Entfernen der vorhandenen Übersteigsicherung, Sortieren, im Rahmen einer Totalabbruchmaßnahme, schadstoffbelastet, Schadstoff Sulfat, Schadstoff 2 Taubenkot DGUV Information 201-031, Abfall ist nicht gefährlich, Zuordnung LAGA Z 2 (eingeschränkter Einbau mit definierten technischen Sicherungsmaßnahmen), Ausführung im Freien, Arbeitshöhe bis 3 m, Abbruch von Hand/mit handgeführten Kleingeräten, aufgenommene Stoffe sammeln, im Behälter des AN lagern, Behältergröße nach Wahl des AN, auf LKW des AN laden, transportieren, entsorgen, zum Lager oder zur Anlage nach Wahl des AN, Abfallschlüssel nach AVV (Abfallverzeichnis-Verordnung) 170107 Gemische aus Beton, Ziegeln, Fliesen und Keramik ,17 04 05 Eisen und Stahl Vergütung der Entsorgung übernimmt AN.
Menge: 30,000 m

**1.07.50 Bestandsmauer Ansichtsfläche abbürsten**
Bestandsmauer durch Abbürsten mit hartem Besen oder Bürste sorgfältig reinigen.
Alle anfallenden Stoffe sind im Container des AN zu sammeln und nach Vorschrift zu entsorgen. Abbruchmaterialien werden Eigentum des AN. Entsorgungskosten sind einzukalkulieren.
Menge: 70,000 m2
DIN 276-06: 394

**1.07.60 Entfernen von Moos, Algen usw.**
Behandeln des trockenen Untergrundes mit einem biologisch abbaubaren Entferner für Moos und Algen.
Nach der Einwirkzeit Flächen trocken abbürsten.
Anwendung und Verbrauch gemäß Herstellerangaben.
Menge: 70,000 m2
DIN 276-06: 399

**1.07.70 Wasserstrahlreinigung Bestandsmauer Ansichtsfläche**
Dünnung der auf den Natursteinoberflächen aufliegenden Materialien (Stäube und zu Krusten verdichtete Stäube) durch Kaltwasser-Hochdruckreinigung. Das Abdichten von Oberflächen, Klüften, Spalten und Rissen, durch welche Wasser in das Mauerwerksinnere eintreten könnte, ist in den EP dieser Position einzurechnen. Schäden, die durch eindringendes Wasser entstehen, gehen zu Lasten des Ausführenden.

Wasser: Kaltwasser ohne Zusätze, max. 30°C
Arbeitsdruck: max. 150 bar
Lanze: Flachstrahldüse.

Ergänzend sind Würzelbürste und Messingbürste einzusetzen.

Die Abrechnung erfolgt nach tatsächlich gereinigten Mauerwerksoberflächen (Einzelgrößen).
Menge: 70,000 m2
DIN 276-06: 399

**1.07.80 Hochdruck-Warmwasser-Nassreinigung mit Reinigungszusätzen**
Hochdruck-Warmwasser-Nassreinigung mit Reinigungszusätzen

Hochdruck-Nassreinigung der Natursteinbestandsmauer, Reinigung mit Hochdruckwasserstrahl ca. 120 bar und Warmwasser,
gründliches Entfernen von starken Verschmutzungen und Versinterungen an der Maueransichtsfläche. Umfangreiches Nachwaschen mit klaren Wasser

Die zuvor beschriebene Pos. erfolgt um Staub, Verschmutzungen, lose Teile vor dem Auftrag des Reinigungsmittel zu entfernen.

Mauerreiniger: Steinreiniger, Produktfestlegung nach Abstimmung mit Auftraggeber/Denkmalschutz

Die Abrechnung erfolgt über die Ansichtsfläche der Bestandsmauer.
Leibungen/Gesimse/Vorsprünge etc.
sind in den EP einzukalkulieren.
Geräterüstzeiten sind in den EP einzukalkulieren.
Menge: 70,000 m2

**1.07.90 Partikelstrahlreinigung**
Reinigung der Natursteinoberflächen im Partikelstrahlverfahren zur Abnahme der aufliegenden Krusten, Verschmutzungen und Anstriche. Die Entfernung sämtlicher Bearbeitungsrückstände ist in die Einheitspreise einzukalkulieren. Die Entsorgung wird in gesonderter Position vergütet.

Technik / Materialien:
Strahltechnik: Druckstrahlgerät mit Doppelmembran-Druckregler für stufenlos einstellbaren Strahldruck zwichen 0,1 und 10 bar, Ausführung bei 2,5 bar Arbeitsdruck.

Zu verwendendes Strahlgut: Aluminiumsilikatschlacke nach vorheriger Technologieerprobung und Absprache mit der Bauleitung.

Die Abrechnung erfolgt nach tatsächlich gereinigten Mauerwerksoberflächen.
Menge: 70,000 m2
DIN 276-06: 399

**1.07.100 Ausbau Fremdkörper**
Entfernen von Fremdkörpern, wie: Metallteilen, Befestigungsschellen, Holzdübeln, (auch mit mehreren Fixpunkten) nach Angabe. Die Entsorgung ist in den Einheitspreis einzukalkulieren. Die Festlegung der hierbei zu entfernenden Elemente ist vor Beginn der Ausbauarbeiten mit der Bau-/ Fachbauleitung zu treffen.

Der sich anschließende Ausbau hat so zu erfolgen, dass der umgebende Mauerwerksbestand nicht weiter geschädigt wird. Das Entfernen von Fremdkörpern mit mehreren einbindenden Fixpunkten wird nicht gesondert vergütet.
Menge: 25,000 St
DIN 276-06: 339

**1.07.110 Graffitientfernung auf Bestandsmauer Ansichtsflächen**
Reinigen des Untergrundes aus Naturstein, von Graffiti, durch Heißwasserstrahlen mit Reinigungsmittel, einschl. Schattenentfernung, Untergrund senkrecht, aufgenommene Stoffe sammeln, im Behälter des AN lagern, Behältergröße nach Wahl des AN, auf LKW des AN laden, Abfall ist nicht gefährlich, nicht schadstoffbelastet, Abbruchmaterialien werden Eigentum des AN. Entsorgungskosten sind einzukalkulieren.
Menge: 70,000 m2

**1.07.120 Farbentfernung Bestandsmauer Ansichtsflächen**
Reinigen des Untergrundes aus Naturstein, von Öl- und Leimfarben, durch Heißwasserstrahlen mit Reinigungsmittel,manuell und chemisch, einschl. Schattenentfernung, Untergrund senkrecht,
Farbentfernung durch mehrfaches manuelles Abspachteln, mechanisches Einarbeiten und Abspülen des Reinigers mit Heißwasser-Hochdruck nach Reaktionszeit, mehrfache Durchführung notwendig,
aufgenommene Stoffe sammeln, im Behälter des AN lagern, Behältergröße nach Wahl des AN, auf LKW des AN laden, Abfall ist nicht gefährlich, nicht schadstoffbelastet, Abbruchmaterialien werden Eigentum des AN. Entsorgungskosten sind einzukalkulieren.
Menge: 70,000 m2

**1.07.130 Ausbau, Entsorgung beschädigter Ziersteine**
Ausbau aller beschädigten oder losen lasierten Ziersteine (Sandstein) (rechteckige Anordnung, ca. 12×7×4 cm) aus der Mauer, Sorgfältiges Entfernen, um benachbarte Steine nicht zu beschädigen,Abbruch von Hand/mit handgeführten Kleingeräten, aufgenommene Stoffe sammeln, im Behälter des AN lagern, Behältergröße nach Wahl des AN, auf LKW des AN laden, transportieren, entsorgen, zum Lager oder zur Anlage nach Wahl des AN, Abfallschlüssel nach AVV (Abfallverzeichnis-Verordnung) 170107 Gemische aus Beton, Ziegeln, Fliesen und Keramik, Vergütung der Entsorgung übernimmt AN.
Menge: 200,000 St

**1.07.140 Ergänzung lasierter Ziersteine, 12×7×4 cm**
Lieferung und Einbau neuer lasierter Ziersteine, aus Naturstein, Sandstein, rechteckige Anordnung, Format ca. 12×7×4 cm in die vorbereiteten Öffnungen,in gleicher Farbe und Struktur, Schließen der Anschlussfugen, kraftschlüssiges Versetzen in geeigneten Mörtel, NM IIa oder NM 5, Wiederherstellung des vorhandenen Ornament- bzw. Verbandbildes, Ausrichtung nach Bestand
Bemusterung durch den AG und der zuständigen Bauüberwachung
Menge: 200,000 St

**1.07.150 Rissverschluss**
Risse bis 0,5 cm Breite sind durch Ausblasen von eingelagerten Materialien zu befreien und mit einem kunstharzvergüteten Steinergänzungsmörtel zu verschließen. Alternativ hierzu können sie mit einem Schmelzklebstoff verdämmt und über eingesetzte Kanülen mittels Epoxidharz kraftschlüssig verklebt werden. Die Entfernung des Schmelzklebstoffs nach Erhärtung des Harzes ist in die Einheitspreise einzurechnen. Der Riss ist abschließend mit dem oben aufgeführten Steinergänzungsmörtel, oder gleichwertig zu schließen. Austretendes Klebemittel ist unverzüglich durch Lösungsmittel abzuwaschen.
Menge: 5,000 m

**1.07.160 Ausbau beschädigter oder loser Natursteine**
Ausbau beschädigter Natursteine (Sandstein) aus der Bestandsmauer (Steinmaße ca. 0,60,8 × 0,3 × 0,3 m), Sorgfältiges Herauslösen, um benachbarte Steine nicht zu beschädigen, im Rahmen einer Totalabbruchmaßnahme, schadstoffbelastet, Schadstoff Sulfat, Schadstoff 2 Taubenkot DGUV Information 201-031, Abfall ist nicht gefährlich, Zuordnung LAGA Z 2 (eingeschränkter Einbau mit definierten technischen Sicherungsmaßnahmen), Ausführung im Freien, Arbeitshöhe bis 3 m, Abbruch von Hand/mit handgeführten Kleingeräten, aufgenommene Stoffe sammeln, im Behälter des AN lagern, Behältergröße nach Wahl des AN, auf LKW des AN laden, transportieren, entsorgen, zum Lager oder zur Anlage nach Wahl des AN, Abfallschlüssel nach AVV (Abfallverzeichnis-Verordnung) 170107 Gemische aus Beton, Ziegeln, Fliesen und Keramik, Vergütung der Entsorgung übernimmt AN.
Menge: 20,000 St

**1.07.170 Ergänzung / Einbau neuer Natursteine**
Lieferung und Einbau neuer Natursteine (Sandstein) (Steinmaße ca. 0,60,8 × 0,3 × 0,3 m) in die vorbereiteten Stellen, Setzen der Steine in geeignetem Mörtel (NM IIa oder NM5), Ausrichten nach Bestand, Verdichten und Schließen der Anschlussfugen, Wiederherstellung des vorhandenen Verbandbildes der Mauer
Menge: 20,000 St

**1.07.180 Fuge auskratzen T bis 1,5cm 4Schichten/m**
STLB-Bau 2025-04 012
Schadhafte Fuge auskratzen einschl. reinigen, Auskratztiefe bis 1,5 cm, anfallende Stoffe im Behälter des AN sammeln, im Läuferverband, 4 Schichten je Meter Mauerwerkshöhe.
Menge: 70,000 m2
Leistungsbereichkatalog: 012

**1.07.190 Verfugen Mauerwerk Fugenmörtel M5 4Schichten/m**
STLB-Bau 2025-04 012
Verfugen des Mauerwerks, im Läuferverband, mit Fugenmörtel M 5, Farbton zementgrau, 4 Schichten je Meter Mauerwerkshöhe.
Menge: 70,000 m2
Leistungsbereichkatalog: 012

#### 1.08 STAHLBETONARBEITEN BEWEHRUNGEN UND EINBAUTEILE

**1.08.10 Betonstabstahl**
Betonstabstahl BSt 500 S(B) in verschiedenen
Durchmessern und Längen
- für Ortbetonbauteile aller Art mit allen
dazugehörigen Zulagen, Steckbügel, Abstandshaltern,
Auflagerböcken, U-Bügeln etc.
- Abrechnung nach Netto Stahllisten ohne Verschnitt

Bauteile:
-Pfahlkopfbalken
-Vorsatzschalen
-Betonmauer
-Abdeckung
Menge: 20,000 t
DIN 276-06: 324

**1.08.20 Betonstab- und Mattenstahl, Fundament Einlaufpfosten**
Betonstabstahl BSt 500 S(B) in verschiedenen
Durchmessern und Längen und
Betonstahl als Betonstahlmatte BSt 500 M(B) nach
DIN 1045-1:2001-07
liefern, als Lagermatten schneiden, biegen und verlegen
- für Ortbetonbauteile aller Art mit allen
dazugehörigen Zulagen, Steckbügel, Abstandshaltern,
Auflagerböcken, Fundamentkörben, U-Bügeln etc.
- Abrechnung nach Netto Stahllisten ohne Verschnitt

-Fundament Einlaufpfosten
Menge: 1,000 t
DIN 276-06: 324

**1.08.30 Kleineisenteile, feuerverzinkt**
Kleineisenteile, feuerverzinkt, liefern und einbauen.
Stahlgüte : S235JR
Stückgewicht : bis 2,5 kg
Menge: 50,000 kg
DIN 276-06: 324

**1.08.40 Kleineisenteile, grundiert**
Kleineisenteile, grundiert, liefern und einbauen.
Stahlgüte : S235JR
Stückgewicht : bis 2,5 kg
Menge: 50,000 kg
DIN 276-06: 324

#### 1.09 Absturzsicherung an Baugruben,

*Hinweis: Hinweis Absturzsicherung an Baugruben aus Holz*
Absturzsicherung an Baugruben,
aus Holz, als temporäre, entnehmbare Konstruktion zur Sicherung der Baugrubenkante
Liefern, herstellen, montieren und vorhalten einer Absturzsicherung aus Holzkonstruktion nach DGUV-Regel 101-014 und DIN EN 13374 (Schutzgitter Typ A, sinngemäß), bestehend aus:

Handlauf (Oberkante mind. 1,00 m über Standfläche),
Brüstungshölzer / Zwischenholme,
Fußleiste (Höhe mind. 0,15 m),

Stützen bzw. Pfosten aus Kantholz oder gleichwertigem Material,

Befestigung standsicher auf, tragfähiger Konstruktion,

Konstruktion entnehmbar / reversibel ausgebildet (z. B. Steckverbindungen oder lösbare Verschraubungen) zur Gewährleistung des temporären Zugangs zum Bauaufzug,

Oberfläche splitterfrei, frei von scharfen Kanten,
Montage, Anpassung und Rückbau nach Fertigstellung oder auf Anweisung der Bauleitung.
Absturzsicherung muss während der gesamten Nutzungsdauer standsicher, formstabil und wiederverwendbar sein.

Lieferung sämtlicher Materialien, Befestigungsmittel und Zubehör,

Herstellung, Montage, Entnahme und Wiedermontage nach Bedarf,

Rückbau und Abtransport nach Beendigung der Arbeiten bzw. Anweisung der örtlichen Bauleitung

**1.09.10 Leitungssicherungen**
Leitungssicherungen nach Fertigstellung der Erdarbeiten an der Spundwand
mittels Sammelhaltern, Abstand der Sammelhalter max 30cm.
einschließlich Rückbau im Zuge der Verfüllung der Baugrube.
Menge: 20,000 m
DIN 276-06: 397
DIN276 neu: 312

*Hinweis: HINWEISTEXT ABBRENNEN SPUNDBOHLEN*
HINWEISTEXT ABBRENNEN SPUNDBOHLEN

Im Bereich der Wände 2, 3 und 5 sind einzelne Spundbohlen abzubrennen. Die Höhe ist vor in Abstimmung mit der Tragwerksplanung abzustimmen. Allerdings sind diese nicht nicht tiefer als bis zur Unterkante des des Pfahlkopfbalkens abzutrennen.

Die hierfür erforderliche BE sowie das Einmessen der verbleibenden Träger in Lage und Höhe ist in den Einheitspreis einzukalkulieren.

**1.09.20 Boden Baugrube lösen per Gerät für abbrennen Spundbohlen**
Boden für Baugrube, für Abbrennen der Spunbohlen, profilgerecht lösen,
Geräteeinsatz ist möglich, max. Gesamtgewicht der Geräte ohne Beschränkung,
auf LKW des AN laden, transportieren, entsorgen,
die Entsorgungsgebühren werden vom AN übernommen,
Zuordnung gemäß LAGA-Zuordnung, LAGA Z2, Abfallschlüssel nach AVV (Abfallverzeichnis-Verordnung), 170107 Bauschutt und Boden zum Lager/zur Anlage nach Wahl des AN,
mit Behinderung durch Fundamentierungen sowie Ver- und Entsorgungsleitungen
Aushubtiefe bis 1,20 m.

aufgemessen wird vom planmäßigen Gelände bis zur planmäßigen Baugrubentiefe.
Menge: 10,000 m3
Leistungsbereichkatalog: 002
DIN 276-06: 311
DIN276 neu: 311
Liegenschaft: 3110

**1.09.30 Herstellen des thermischen Trennschnittes (Abbrennen) Spundbohle**
Herstellen des thermischen Trennschnittes (Abbrennen) der eingebauten Spundbohle zwecks Rückbau oder Kürzung. Das Abbrennen erfolgt im eingebauten Zustand mittels geeignetem Brennschneidverfahren (z. B. Autogenschneiden oder Plasmaschneiden), einschließlich aller erforderlichen Vor- und Nacharbeiten wie Anzeichnen der Schnittlinie, Brandschutzmaßnahmen, Absicherung des Arbeitsbereiches, Entfernen von Schlacke und Schnittgraten.

Abbruchmaterialien werden Eigentum des AN und sind zu entsorgen.

Abbrennen der Spundbohlen nicht tiefer als UK Kopfbalken, die genaue Höhe ist vor Ort mit der Bauüberwachung und dem Statiker festzulegen
Menge: 6,000 St

**1.09.40 Aussparungen in Spundwand für Leerrohre DN100**
Herstellen von Aussparungen in Stahlspundwand zur Durchführung von Leerrohren
Herstellen von fachgerechten Aussparungen in bestehender Stahlspundwand zur Durchführung von Leerrohren DN100, einschließlich aller erforderlichen Nebenleistungen.
Leistungsumfang umfasst insbesondere:
Anzeichnen und Einmessen der Aussparungsposition gemäß Ausführungsplanung
Fachgerechtes Brenn- oder Bohrschneiden der Spundwandprofile
Herstellen runder oder rechteckiger Öffnungen in statisch zulässiger Größe
Lieferung und Einbau von Durchführungshülsen/Futterrohren in erforderlicher Dimension
Umlaufendes kraft- und wasserdichtes Verschweißen der Hülsen mit der Spundwand
Abdichtung zwischen Leerrohr und Hülse
Berücksichtigung von Erschwernissen durch Profilgeometrie der Spundbohlen
Sämtliche Nebenarbeiten, Geräte- und Personaleinsatz
Menge: 2,000 St

**1.09.50 Leerrohr DN100 für Kabel und Leitungen l=0,95m**
Liefern und fachgerecht verlegen eines Leerrohres DN 100 zur Aufnahme von Kabeln und Leitungen, einschließlich Durchführung durch eine Stahlspundwand.

Rohrmaterial
Leerrohr DN 100 aus Flexrohr, geeignet für zugfeste und wasserdichte Verbindungen.
Verlegung
Verlegung gemäß DIN EN 1610, einschließlich:
Bettung und Verdichtung nach Norm
erforderlicher Schweißarbeiten
Dichtungs- und Verbindungsmaterial
zwei werkseitig eingezogenen Zugdrähten

Die Leerrohre sind durch die Spundwand/Vorsatzschale zu führen.
Menge: 2,000 St

*Hinweis: GERÜSTLEISTUNGEN / ABSTURZSICHERUNGEN*
GERÜSTLEISTUNGEN / ABSTURZSICHERUNGEN

ARBEITSGERÜST

Das Arbeitsgerüst besteht aus fünf Längs- und einem Höhenabschnitten.

ABSTURZSICHERUNGEN

Nach Beendigung der Rohbauarbeiten am Wandkopf ist eine provisorische Absturzsicherung zu errichten.

**1.09.60 Aufbauen längenorientiert Standgerüst Arbeits-Schutzgerüst 3kN/m2 SW09**
STLB-Bau 2025-04 001
Aufbauen längenorientiertes Standgerüst, Fassadengerüst DIN EN 12810-1, als Arbeits- und Schutzgerüst DIN EN 12811-1, Gerüstergänzungen werden gesondert vergütet, Lastklasse 4 (3 kN/m2), Breitenklasse SW09, Höhenklasse H 1, alle Gerüstlagen genutzt, genutzte Gerüstlagen mit zusätzlichem wandseitigem Seitenschutz, zusätzlicher wandseitiger Seitenschutz wird gesondert vergütet, verankern, Befestigung in der Tragkonstruktion der Fassade aus Stahlbeton, Einrüstung für Mauer- und Betonarbeiten, an senkrechten Bauwerksaußenflächen, Aufbau zeitlich gestaffelt in 5 Längsabschnitten, aufstellen auf Gelände, Höhe der obersten Gerüstlage 2 m, Standfläche waagerecht, über Lastverteiler belastbar,
Höhe Gerüst/-bauteil '2' m.
Menge: 200,000 m2
Leistungsbereichkatalog: 001
DIN 276-06: 392
DIN276 neu: 392
Liegenschaft: 4190

**1.09.70 Abbauen längenorientiert Standgerüst Arbeits-Schutzgerüst 3kN/m2 SW09**
STLB-Bau 2025-04 001
Abbauen längenorientiertes Standgerüst, Fassadengerüst DIN EN 12810-1, als Arbeits- und Schutzgerüst DIN EN 12811-1, Gerüstergänzungen werden gesondert vergütet, Lastklasse 4 (3 kN/m2), Breitenklasse SW09, Höhenklasse H 1, alle Gerüstlagen genutzt, genutzte Gerüstlagen mit zusätzlichem wandseitigem Seitenschutz, zusätzlicher wandseitiger Seitenschutz wird gesondert vergütet, an senkrechten Bauwerksaußenflächen, Abbau zeitlich gestaffelt in 5 Längsabschnitten, Höhe der obersten Gerüstlage 2 m, über Lastverteiler belastbar,
Höhe Gerüst/-bauteil '2' m.
Menge: 200,000 m2
Leistungsbereichkatalog: 001

**1.09.80 Gebrauchsüberlassung längenorientiert Standgerüst Arbeits-Schutzgerüst**
STLB-Bau 2025-04 001
Gebrauchsüberlassung für längenorientiertes Standgerüst, Fassadengerüst DIN EN 12810-1, als Arbeits- und Schutzgerüst DIN EN 12811-1, Gerüstergänzungen werden gesondert vergütet,
Positionsmenge = Produkt aus 'Menge wie Position vorbeschrieben' (Gebrauchsüberlassungsmenge)

mal '12 Wochen' (Gebrauchsüberlassungsdauer)

Lastklasse 4 (3 kN/m2), Breitenklasse SW09, Höhenklasse H 1, alle Gerüstlagen genutzt, genutzte Gerüstlagen mit zusätzlichem wandseitigem Seitenschutz, zusätzlicher wandseitiger Seitenschutz wird gesondert vergütet, Einrüstung für Mauer- und Betonarbeiten, an senkrechten Bauwerksaußenflächen, Höhe der obersten Gerüstlage 2 m, über Lastverteiler belastbar,
Höhe Gerüst/-bauteil '2' m.
Menge: 2400,000 m2Wo
Leistungsbereichkatalog: 001

*Hinweis: SEITENSCHUTZ*

**1.09.90 aufbauen Seitenschutz alle Gerüstlagen H 2m**
STLB-Bau 2025-04 001
Aufbauen zusätzlichen 3-teiligen Seitenschutz, DIN EN 12811-1, an allen Gerüstlagen, Höhe der obersten Gerüstlage 2 m.
Menge: 100,000 m
Leistungsbereichkatalog: 001
DIN 276-06: 392
DIN276 neu: 392
Liegenschaft: 4190

**1.09.100 entfernen Seitenschutz alle Gerüstlagen H 2m**
STLB-Bau 2025-04 001
Entfernen zusätzlichen 3-teiligen Seitenschutz, DIN EN 12811-1, an allen Gerüstlagen, Höhe der obersten Gerüstlage 2 m.
Menge: 100,000 m
Leistungsbereichkatalog: 001

**1.09.110 Gebrauchsüberlassung Seitenschutz alle Gerüstlagen H 2m**
STLB-Bau 2025-04 001
Gebrauchsüberlassung für zusätzlichen 3-teiligen Seitenschutz, DIN EN 12811-1, an allen Gerüstlagen, Höhe der obersten Gerüstlage 2 m,
Positionsmenge = Produkt aus 'aus Position vor beschrieben .' (Gebrauchsüberlassungsmenge)

mal '12 Wochen.' (Gebrauchsüberlassungsdauer)
.
Menge: 1200,000 mWo
Leistungsbereichkatalog: 001
DIN 276-06: 392
DIN276 neu: 392
Liegenschaft: 4190

**1.09.120 Provisorische Absturzsicherung liefern, herstellen,rückbauen**
Absturzsicherung an Baugruben,
aus Holz, als temporäre, entnehmbare Konstruktion zur Sicherung der Baugrubenkante
Liefern, herstellen, montieren und vorhalten einer Absturzsicherung aus Holzkonstruktion nach DGUV-Regel 101-014 und DIN EN 13374 (Schutzgitter Typ A, sinngemäß), bestehend aus:

Handlauf (Oberkante mind. 1,00 m über Standfläche),
Brüstungshölzer / Zwischenholme,
Fußleiste (Höhe mind. 0,15 m),

Stützen bzw. Pfosten aus Kantholz oder gleichwertigem Material,

Befestigung standsicher auf, tragfähiger Konstruktion,

Konstruktion entnehmbar / reversibel ausgebildet (z. B. Steckverbindungen oder lösbare Verschraubungen) zur Gewährleistung des temporären Zugangs zum Bauaufzug,

Oberfläche splitterfrei, frei von scharfen Kanten,
Montage, Anpassung und Rückbau nach Fertigstellung oder auf Anweisung der Bauleitung.
Absturzsicherung muss während der gesamten Nutzungsdauer standsicher, formstabil und wiederverwendbar sein.

Lieferung sämtlicher Materialien, Befestigungsmittel und Zubehör,

Herstellung, Montage, Entnahme und Wiedermontage nach Bedarf,

Rückbau und Abtransport nach Beendigung der Arbeiten bzw. Anweisung der örtlichen Bauleitung
Menge: 100,000 m

#### 1.10 STUNDENLOHNARBEITEN

**1.10.10 Facharbeiter/-in sämtliche Kosten/Zuschläge**
STLB-Bau 2024-04 091
Stundenlohnarbeiten durch Facharbeiter/-in
der Verrechnungssatz für die jeweilige Arbeitskraft umfasst sämtliche Aufwendungen wie Lohn- und Gehaltskosten, Lohn- und Gehaltsnebenkosten, Zuschläge, lohngebundene und lohnabhängige Kosten, sonstige Sozialkosten, Gemeinkosten, Wagnis und Gewinn.
Menge: 30,000 h
Leistungsbereichkatalog: 091
DIN 276-06: 399

**1.10.20 Helfer/-in sämtliche Kosten/Zuschläge**
STLB-Bau 2024-04 091
Stundenlohnarbeiten durch Helfer/-in
der Verrechnungssatz für die jeweilige Arbeitskraft umfasst sämtliche Aufwendungen wie Lohn- und Gehaltskosten, Lohn- und Gehaltsnebenkosten, Zuschläge, lohngebundene und lohnabhängige Kosten, sonstige Sozialkosten, Gemeinkosten, Wagnis und Gewinn.
Menge: 30,000 h
Leistungsbereichkatalog: 091
DIN 276-06: 399
